# K145, OD Baldringen, DS
Angebotsaufforderung (GAEB DA XML 3.2, DA83)
Projekt: P2202K111
Währung: EUR
Vergabeart: Öffentliche Ausschreibung
Eröffnung: 06.08.2026 11:00:00
Ende der Zuschlagsfrist: 04.09.2026
Auftraggeber: LBM Trier, Landesbetrieb Mobilität Trier, LBM Trier, Dasbachstr.15c, 54292 Trier, Dasbachstraße 15c, 54292 Trier, Telefon 0651 9796-0, E-Mail lbm@lbm-trier.rlp.de; Vergabenummer: P2202K111
Erstellt mit: GXML Toolbox V3.3 R20210630, iTWO_64 V12.0.618, 01.07.2026

## 01_K K145, OD Baldringen, DS
Datum: 01.07.2026

### Bereich 00 Baustelleneinrichtung

#### Abschnitt 00.01 Einrichten, Hilfsleistungen

**00.01.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Kostenträger: 1
Leistungsbereichkatalog: 101

**00.01.0002 Baustelle räumen Sämtl. LV-Abschn.**
*** Pauschalposition
StL-Nr. 1910111201
Baustelle von allen Geräten, Anlagen, Einrichtungen und
dgl. räumen. Benutzte Flächen und Wege entsprechend dem
ursprünglichen Zustand herrichten. Soweit nicht für
bestimmte Leistungen für das Räumen der Baustelle gesonderte Positionen im Leistungsverzeichnis enthalten
sind, gilt die Pauschale
für alle Leistungen sämtlicher Abschnitte des Leistungsverzeichnisses.
Menge: 1,000 Psch
Kostenträger: 1
Leistungsbereichkatalog: 101

#### Abschnitt 00.02 Verkehrssicherung

**00.02.0001 Einrichtungen zur Verkehrssicherung**
*** Pauschalposition
Einrichtungen zur Verkehrssicherung und
Verkehrsregelung nach STVO als Vollsperrung aufbauen,vorhalten,ständig unterhalten und betreiben, ggf. umsetzen und  abbauen.
70 v.H. der Pauschale werden nach betriebsfertigem Aufbau, der Rest nach Abbau der Vollsperrung berechnet.
Die Einrichtung von Umleitungsstrecken ist vorgesehen.
Dazu ist vom AN dem AG ein prüfbare Verkehrskonzept nach der STVO vorzulegen. Dieses Konzept wird nicht extra vergütet und ist in den EP mit einzurechnen.
Verkehrssicherung mittels Absperrschranken
- mit gelber Dauerbeleuchtung zur Ankündigung der Vollsperrung sowie der Umleitung.
- mit roter Dauerbeleuchtung zur Absicherung und Beschilderung des unmittelbaren Arbeitsbereiches an allen Zufahrtsmöglichkeiten (auch Seitenstraßen, Zufahrtsstraßen etc.)Vorhandene Verkehrsschilder außer Kraft setzen und nach Beendigung der Arbeiten wieder in Kraft setzen. Die Vollsperrung wird für die Dauer des Bestandsausbaues zugelassen.Die Aufrechterhaltung des Anliegerverkehrs muss gewährleistet sein.
Die Einrichtung einer Umleitungsstrecke sowie Kontrolle gem. ZTV-SA für die gesamte Arbeitsstellensicherung wird gesondert vergütet.
Menge: 1,000 Psch
Kostenträger: 1

**00.02.0002 Umleitungsstrecke beschildern**
*** Pauschalposition
Umleitungsstrecke der OZ 00.02.0001 nach Verkehrskonzept des AN, STVO und nach Anordnung der Verkehrsbehörde beschildern,ausstatten und vorhalten während der Bauzeit.
Beschilderung aufbauen,ständig unterhalten und abbauen. Beschädigte oder abhanden gekommende Schilder ersetzen.
70 v.H. der Pauschale werden nach Aufbau, der Rest nach Abbau der Beschilderung berechnet.
Vorhandene Verkehrsschilder nach Unterlagen des AG, ohne Beschädigung derselben, außer Kraft und später wieder in Kraft setzen.
Die Kosten für die Ausstattung,Beschilderung und für Umleitungsschilder nach der STVO werden nicht gesondert vergütet und sind in den EP mit einzurechnen.
Menge: 1,000 Psch
Kostenträger: 1

**00.02.0003 Verkehrsschild aufbauen u. abbauen*Größe 2 Typ RA2*flach*Höhe 2,00 m**
Verkehrsschild aufbauen und abbauen. Vorhalten, Kontrolle, Wartung und Instandsetzung werden nicht gesondert vergütet. Aufstellvorrichtung nach statischen Erfordernissen. Vorübergehende
Verkehrssicherungsmaßnahmen durchführen. 70 v. H. des Preises werden nach Aufbau,der Rest nach Abbau vergütet. Verkehrsschild Zeichen 458.
Größe 2.
Retroreflektierend mit Folie Klasse RA2.
Schild = flach.
Aufstellhöhe über der Verkehrsfläche = 2,00 m.
Menge: 5,000 St
Kostenträger: 1
Leistungsbereichkatalog: 105

*Hinweis*
Zusätzliche Leitbaken, die nicht in der OZ 00.02.0001
und OZ 00.02.0002 enthalten sind und nachträglich vom
AG angeordnet werden.

**00.02.0004 Absp.g.,Warneinr. aufb. u. abb. Schr.bake doppels*Typ RA2 zweis.Dauerlicht*Versorg. Wahl AN**
Absperrgerät oder Warneinrichtung betriebsfertig aufbauen und abbauen. Vorhalten, Kontrolle, Wartung, In-
standsetzung und Betreiben werden nicht gesondert  vergütet.
Vorübergehende Verkehrssicherungsmaßnahmen durchführen.
70 v. H. des Preises werden nach betriebsfertigem Aufbau, der Rest nach Abbau vergütet.
Schraffenbake Größe 1000 x 250 mm doppelseitig.
Mit retroreflektierender Folie Klasse RA2.
Mit 1 Richtstrahler zweiseitig, gelbes Dauerlicht, WL2.
Energieversorgung nach Wahl des AN.
Menge: 5,000 St
Kostenträger: 1
Leistungsbereichkatalog: 105

*Hinweis*
Zusätzliche Warnbaken, die nicht in der OZ 00.02.0001
und OZ 00.02.0002 enthalten sind und nachträglich vom
AG angeordnet werden.

**00.02.0005 Absp.g.,Warneinr. aufb. u. abb. Pfeilbake doppels*Typ RA2 Versorg. Wahl AN**
Absperrgerät oder Warneinrichtung betriebsfertig aufbauen und abbauen. Vorhalten, Kontrolle, Wartung, In-
standsetzung und Betreiben werden nicht gesondert vergütet.
Vorübergehende Verkehrssicherungsmaßnahmen durchführen.
70 v. H. des Preises werden nach betriebsfertigem Aufbau, der Rest nach Abbau vergütet.
Pfeilbake Größe 1000 x 250 mm doppelseitig.
Mit retroreflektierender Folie Klasse RA2.
Energieversorgung nach Wahl des AN.
Menge: 5,000 St
Kostenträger: 1
Leistungsbereichkatalog: 105

*Hinweis*
Zusätzliche Verkehrsschilder, die nicht in der OZ 00.02.0001 und OZ 00.02.0002 enthalten sind und nachträglich vom AG angeordnet werden.

**00.02.0006 Verkehrsschild aufbauen u. abbauen Zeichen 454,457*Größe 2 Typ RA2 Höhe 2,20 m**
Verkehrsschild aufbauen und abbauen. Vorhalten, Kontrolle, Wartung und Instandsetzung werden nicht gesondert vergütet.
Aufstellvorrichtung nach statischen Erfordernissen. Vorübergehende Verkehrssicherungsmaßnahmen
durchführen. 70 v. H. des Preises werden nach Aufbau,
der Rest nach Abbau vergütet.
Verkehrsschild = Zeichen 454, 457.
Größe 2.
Retroreflektierend mit Folie Klasse RA2.
Aufstellvorrichtung nach Wahl des AN.
Aufstellhöhe über der Verkehrsfläche = 2,20 m.
Menge: 5,000 St
Kostenträger: 1
Leistungsbereichkatalog: 105

*Hinweis*
Zusätzliche Verkehrsschilder, die nicht in der OZ 00.02.0001 und OZ 00.02.0002 enthalten sind und nachträglich vom AG angeordnet werden.

**00.02.0007 Absp.g.,Warneinr. aufb. u. abb. Abspsch. 250x2000*Typ RA2 3 Strah.eins.gelb*Versorg. Wahl AN**
Absperrgerät oder Warneinrichtung betriebsfertig aufbauen und abbauen. Vorhalten, Kontrolle, Wartung, In-
standsetzung und Betreiben werden nicht gesondert vergütet.
Vorübergehende Verkehrssicherungsmaßnahmen durchführen.
70 v. H. des Preises werden nach betriebsfertigem Aufbau, der Rest nach Abbau vergütet.
Absperrschranke Größe 250 x 2000 mm mit Aufstellvorrichtung.
Mit retroreflektierender Folie Klasse RA2.
Mit 3 Richtstrahlern einseitig, gelbes Dauerlicht, WL1.
Energieversorgung nach Wahl des AN.
Menge: 5,000 St
Kostenträger: 1
Leistungsbereichkatalog: 105

#### Abschnitt 00.03 Baustellenschild

*Hinweis*
Größe 1,60 x 1,20 m.
Beschriftung teilweise farbig, siehe Anlage.
Schild muss mehrmals umgesetzt werden. Kosten
hierfür sind in die OZ einzurechnen.

**00.03.0001 Baustellenschild anfert. und aufst. Folie Typ 1**
StL-Nr. 1910140701
Baustelleninformationsschild einschließlich Aufstellvorrichtung nach Unterlagen des AG anfertigen und beschriften, zur Baustelle anfahren und standsicher aufstellen. Notwendige Erdarbeiten ausführen, Fundamente
herstellen. Statischen Nachweis erbringen. Bauschild
während der Bauzeit unterhalten und säubern.
Verkehrszeichenfolie Typ 1, voll retroreflektierend.
Menge: 1,000 St
Kostenträger: 1
Leistungsbereichkatalog: 101

**00.03.0002 Baustellenschild abbauen*Verwerten**
StL-Nr. 1910141791
Baustelleninformationsschild und Aufstellvorrichtung
abbauen, Fundamente abbrechen. Abbruchgut nach Wahl des
AN verwerten. Benutzte Fläche entsprechend dem ursprünglichen Zustand herrichten.
Größe '1,60m x 1,20m.'

Baustelleninformationsschild und Aufstellvorrichtung
nach Wahl des AN verwerten.
Menge: 1,000 St
Kostenträger: 1
Leistungsbereichkatalog: 101

#### Abschnitt 00.04 Kontrolle Arbeiststellensicherung

**00.04.0001 Kontrolle d. Verkehrss. an Arb.st. zwei bzw. einmal**
Kontrolle der Umleitungsstrecke,Verkehrssicherung an Arbeitsstellen einschließlich temporärer Verkehrsschilder,vorübergehender Markierungen, transportabler Lichtsignalanlagen, baulicher Leitelemente und transportabler Schutzeinrichtungen gem. ZTV-SA durchführen. Die Kontrolle ist unmittelbar nach deren Durchführung zu erfassen und zu dokumentieren. Arbeits- und Hilfsmittel
sind vom AN zu stellen und dem AG jederzeit zugänglich zu machen. Die Kontrolle der Umleitungsstrecke wird nicht gesondert vergütet.
Kontrolle zweimal täglich, an arbeitsfreien Tagen einmal täglich.
Dokumentation der Kontrolle 'elektronisches Erfassungsgerät nach Unterlagen des AG. Dokumentation ist dem AG zeitnah zu übergeben. Abgerechnet werden die durch die Dokumentation belegten Tage.'
Menge: 14,000 d
Kostenträger: 1
Leistungsbereichkatalog: 105

### Bereich 01 Schächte, Straßenabläufe

#### Abschnitt 01.01 Straßenabläufe

**01.01.0001 Aufsatz f. Straßenablauf ausbauen*Ablauf sichern Aufs.lag.,entfer**
StL-Nr. 241105099102
Aufsatz für Straßenablauf freilegen und ausbauen.
Umgebende Fläche 'Asphalt und Rinnensteine.'

Ablauföffnung durch geeignete Abdeckung sichern.
Aufsatz säubern und innerhalb der Baustelle lagern.
Restliche Ausbaustoffe nach Wahl des AN verwerten.
Menge: 3,000 St
Kostenträger: 1
Leistungsbereichkatalog: 110

**01.01.0002 Aufs. d. AG für Straßenablauf aufs. Eimer*Höhe planmäßig Mörtel M20**
StL-Nr. 241105271101
Aufsatz des AG für Straßenablauf aufsetzen.
Aufsatz mit Eimer.
Aufsatz auf planmäßige Höhe setzen.
Fuge zwischen Fertigteilen mit Mörtel M20 vollflächig
herstellen, Fugen glattstreichen.
Menge: 3,000 St
Kostenträger: 1
Leistungsbereichkatalog: 110

**01.01.0003 Anpassung von Rinnen herstellen Straßenablauf*Rinnenbr.35-50 cm beidseitig**
StL-Nr. 231154561201
Anpassung von Rinnen an Einbauten herstellen. Das Bearbeiten der Steine gehört zum Leistungsumfang. Abrechnung nach Stück Einbauteil.
Einbauteil = Straßenablauf.
Rinnenbreite über 35 bis 50 cm.
Anpassung beidseits des Einbauteils.
Menge: 3,000 St
Kostenträger: 1
Leistungsbereichkatalog: 115

### Bereich 02 Asphaltarbeiten

#### Abschnitt 02.01 Vorarbeiten

**02.01.0001 Asphaltbefestigung trennen Einzelfl.*schneiden Dicke ü. 3-6 cm**
StL-Nr. 231130383102
Asphaltbefestigung geradlinig trennen.
in Einzelflächen längs und quer zur Fahrbahnachse,
Trennen durch Schneiden.
Dicke der Asphaltbefestigung über 3 bis 6 cm.
Menge: 110,000 m
Kostenträger: 1
Leistungsbereichkatalog: 113

**02.01.0002 Asphaltbefestigung trennen*schneiden Dicke ü. 3-6 cm**
StL-Nr. 231130389102
Asphaltbefestigung geradlinig trennen.
Bereich 'zwischen Fahrbahn und Rinne.'

Trennen durch Schneiden.
Dicke der Asphaltbefestigung über 3 bis 6 cm.
Menge: 830,000 m
Kostenträger: 1
Leistungsbereichkatalog: 113

**02.01.0003 Asphalt fräsen ADS*Asphaltbeton Fahrbahn*Fräsasph. verw. Unebenheit 6 mm**
StL-Nr. 2311300512901012
Asphalt fräsen und Fräsgut aufnehmen. Anschlusskante
geradlinig auf Frästiefe herstellen. Der Schnittlinienabstand darf maximal 15 mm betragen.
Asphaltdeckschicht.
Asphaltdeckschicht = Asphaltbeton.
Frästiefe '4,00cm. Pechfrei, RuK 65,0.'

Fläche = Fahrbahn.
Fräsasphalt nach Wahl des AN verwerten.
Unebenheiten der gefrästen Fläche höchstens 6 mm innerhalb einer 4,00 m langen Messstrecke in Längs- und
Querrichtung.
Menge: 2100,000 m2
Kostenträger: 1
Leistungsbereichkatalog: 113

**02.01.0004 Asphalt fräsen ADS*Asphaltbeton*Fräsasph. verw. Unebenheit 6 mm**
StL-Nr. 2311300512909012
Asphalt fräsen und Fräsgut aufnehmen. Anschlusskante
geradlinig auf Frästiefe herstellen. Der Schnittlinienabstand darf maximal 15 mm betragen.
Asphaltdeckschicht.
Asphaltdeckschicht = Asphaltbeton.
Frästiefe '4,00cm.'

Fläche 'Seitenstraßen in mehreren Teilflächen unterschiedlicher Größenordnung.'

Fräsasphalt nach Wahl des AN verwerten.
Unebenheiten der gefrästen Fläche höchstens 6 mm innerhalb einer 4,00 m langen Messstrecke in Längs- und
Querrichtung.
Menge: 190,000 m2
Kostenträger: 1
Leistungsbereichkatalog: 113

*Hinweis*
Ausführung erfolgt auf besondere Anordnung des AG.

**02.01.0005 Asphaltbefestigung aufnehmen Fahrbahn*Dicke ü. 6-12 cm Tiefe ü. 10-20 cm*Länge max. 25 cm**
StL-Nr. 2311302810302199
Asphaltbefestigung aufbrechen und aufnehmen.
Fläche = Fahrbahn.
Dicke der Asphaltbefestigung über 6 cm bis 12 cm.
Gesamtaufbruchtiefe über 10 bis 20 cm.
Aufbruchstücke zerkleinern, Kantenlängen höchstens
25 cm.
Aufbruchgut 'nach Wahl des AN verwerten. Pechfrei.'
Menge: 50,000 m2
Kostenträger: 1
Leistungsbereichkatalog: 113

**02.01.0006 Unterlage reinigen gefr. Asphaltsch.*lose Teile aufn. Hochdr.-Sauganl.**
StL-Nr. 231130583102
Unterlage reinigen. Anfallendes Kehrgut nach Wahl des
AN verwerten.
Unterlage = gefräste Asphaltschicht.
Lose Bestandteile von Schadstellen aufnehmen.
Selbstaufnehmende Kehrmaschine. Letzter Arbeitsgang mit
Wasserhochdruckreinigungsgeräten mit rotierenden Düsen
und Absaugeinrichtung.
Menge: 2300,000 m2
Kostenträger: 1
Leistungsbereichkatalog: 113

**02.01.0007 Erschwernis infolge Einbauten Erschwer. gesamt*A.deckschicht**
StL-Nr. 231130781199
Erschwernis infolge Einbauten, Schächten und Straßenabläufen. Abgerechnet wird je Stück Einbauteil.
Erschwernis beim Fräsen, Aufnehmen, Aufsprühen von Bi-
tumenemulsionen sowie Herstellen von Asphaltschichten.
Asphaltdeckschicht.
Einbauten 'Straßenabläufe.'
Menge: 25,000 St
Kostenträger: 1
Leistungsbereichkatalog: 113

**02.01.0008 Erschwernis infolge Einfassungen*A.deckschicht**
StL-Nr. 231130839199
Erschwernis infolge Einfassungen, Borden und Fahrbahnübergängen. Abgerechnet wird die Länge der Einfassung.
Erschwernis beim 'Fräsen oder Aufnehmen des Asphaltes, Aufsprühen von Bitumenemulsionen sowie Herstellen der Asphaltschicht.'

Asphaltdeckschicht.
Einbauten 'Rinnenanlage.'
Menge: 830,000 m
Kostenträger: 1
Leistungsbereichkatalog: 113

#### Abschnitt 02.02 Asphalttragschicht einbauen

*Hinweis*
Ausführung erfolgt auf besondere Anordnung des AG.

**02.02.0001 Asphalttragsch. aus AC 22 T N herst Bk1,8-Bk0,3 Bitumen 50/70**
StL-Nr. 23113153192009
Asphalttragschicht aus Asphalttragschichtmischgut
AC 22 T N herstellen. Anlieferung des Asphaltmischguts
in thermoisolierten Transportbehältern.
In Verkehrsflächen der Belastungsklassen Bk1,8 bis
Bk0,3.
Einbau 'im Fahrbahnbereich im Bereich von Schadstellen.'

Bindemittel = 50/70.
Einbau 'von Hand.'
Menge: 20,000 t
Kostenträger: 1
Leistungsbereichkatalog: 113

#### Abschnitt 02.03 Asphaltdeckschicht einbauen

*Hinweis*
Ausführung erfolgt im Fahrbahnbereich sowie den Seitenstreifen.

**02.03.0001 Bitumenemulsion aufsprühen Bk1,8-Bk0,3*Asphalt gefräst Rampenspritzgerät*C40B5-S Menge 350 g/m2*vor A.deckschicht**
StL-Nr. 23113063221243
Bitumenemulsion zur Herstellung des Schichtenverbundes
aufsprühen.
Auf Verkehrsflächen der Belastungsklassen Bk1,8 bis
Bk0,3.
Unterlage = Asphaltbefestigung, gefräst.
Mit Rampenspritzgerät.
Bindemittel = C40B5-S.
Bindemittelmenge = 350 g/m2.
Vor Einbau Asphaltdeckschicht.
Menge: 2300,000 m2
Kostenträger: 1
Leistungsbereichkatalog: 113

**02.03.0002 Asphaltdecksch. aus AC 8 D N herst. Bk1,0-Bk0,3 Bitumen 70/100 h.Zus. n. Unt.AG**
StL-Nr. 2311335319199919
Asphaltdeckschicht aus Asphaltbeton für Asphaltdeckschichten AC 8 D N herstellen. Anlieferung des
Asphaltmischguts in thermoisolierten
Transportbehältern.
In Verkehrsflächen der Belastungsklassen Bk1,0 und
Bk0,3.
Einbau 'stärke 4,0 cm inkl. Profilausgleich.'

Bindemittel = 70/100.
Grobe Gesteinskörnung '=Kategorie 90/1 mit einem 20% igen Anteil zugelassener Aufhellungsgesteine aus Quarzit oder 30% igen Anteil an alpiner Möräne bezogen auf das gesamte Gesteinskörnungsgemisch.'

Grobe Gesteinskörnung = Kategorie PSV '51.'

Fremdfüller 'Kalksteinmehl und Calciumhydroxid nach Unterlagen des AG.'

Haftverbessernde Zusätze nach Unterlagen des AG.
Einbau 'mit Beschicker.'
Menge: 350,000 t
Kostenträger: 1
Leistungsbereichkatalog: 113

*Hinweis*
Welche Seitenstraßen erneuert werden wird von der SM im Vorfeld festgelegt.

**02.03.0003 Asphaltdecksch. aus AC 8 D N herst.*n. Unterlagen AG Bitumen 70/100 h.Zus. n. Unt.AG**
StL-Nr. 2311335391199910
Asphaltdeckschicht aus Asphaltbeton für Asphaltdeckschichten AC 8 D N herstellen. Anlieferung des
Asphaltmischguts in thermoisolierten
Transportbehältern.
In Verkehrsflächen 'im Bereich der Seitenstraßen.'

Einbau nach Unterlagen des AG.
Bindemittel = 70/100.
Grobe Gesteinskörnung '=Kategorie 90/1 mit einem 20% igen Anteil zugelassener Aufhellungsgesteine aus Quarzit oder 30% igen Anteil an alpiner Möräne bezogen auf das gesamte Gesteinskörnungsgemisch.'

Grobe Gesteinskörnung = Kategorie PSV '51.'

Fremdfüller 'Kalksteinmehl und Calciumhydroxid nach Unterlagen des AG. Ein großer Teil in Handarbeit ist mit einzurechnen.'

Haftverbessernde Zusätze nach Unterlagen des AG.
Menge: 30,000 t
Kostenträger: 1
Leistungsbereichkatalog: 113

**02.03.0004 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 2300,000 m2
Kostenträger: 1
Leistungsbereichkatalog: 113

#### Abschnitt 02.04 Ränder und Anschlüsse

**02.04.0001 Anschluss a. Fuge m. Fugenm. herst. Längs-/Querfuge*Deckschicht Tiefe 40 mm*Breite 12 mm Verf. mit Ufst.*Fugenmasse N2**
StL-Nr. 2311391231062201
Anschluss als Fuge mit Fugenmasse herstellen.
Längs- und Querfuge.
In der Asphaltdeckschicht ausbilden.
Fugenspalttiefe = 40 mm.
Fugenspaltbreite = 12 mm.
Fugenspalt verfüllen in einer Lage mit Unterfüllstoff.
Mit heiß verarbeitbarer Fugenmasse Typ N2, einschließlich zugehörigem und zuvor aufgetragenem Voranstrichmittel.
Menge: 110,000 m
Kostenträger: 1
Leistungsbereichkatalog: 113

**02.04.0002 Anschluss a. Fuge m. Fugenm. herst.*Deckschicht Tiefe 40 mm*Breite 12 mm Verf. mit Ufst.*Fugenmasse N2**
StL-Nr. 2311391291062201
Anschluss als Fuge mit Fugenmasse herstellen.
Fuge 'als Längsfuge zwischen Fahrbahnfläche und Rinne. Das Abstellen der Fuge durch Verlegen von herausnehmbaren Einlagen/Lehren und /oder zwangsgeführten Fugenschneider.'

In der Asphaltdeckschicht ausbilden.
Fugenspalttiefe = 40 mm.
Fugenspaltbreite = 12 mm.
Fugenspalt verfüllen in einer Lage mit Unterfüllstoff.
Mit heiß verarbeitbarer Fugenmasse Typ N2, einschließlich zugehörigem und zuvor aufgetragenem Voranstrichmittel.
Menge: 830,000 m
Kostenträger: 1
Leistungsbereichkatalog: 113

### Bereich 03 Kostenanteil Land

#### Abschnitt 03.01 Hilfsleistungen, Kontrollprüfung

**03.01.0001 Belastungsfahrzeug bereitstellen**
StL-Nr. 19101707
Belastungsfahrzeug als Gegengewicht (z.B. ausreichend
beladener Lkw) für Plattendruckversuch bei Kontrollprüfungen bereitstellen.
Menge: 2,000 h
Kostenträger: 2
Leistungsbereichkatalog: 101

**03.01.0002 Probegefäß liefern Unlack.Blechdosen*Mithilfe Kprüf.**
StL-Nr. 1910171231
Probegefäß zur Aufnahme von Baustoffproben, für Kontrollprüfungen und für Rückstellproben des AG liefern.
Probegefäß = saubere unlackierte 1-l-Blechdose mit
dicht schließendem Eindruckdeckel.
Mithilfe bei der Probennahme im Baubereich nach Angaben
des AG.
Menge: 2,000 St
Kostenträger: 2
Leistungsbereichkatalog: 101

**03.01.0003 Probegefäß liefern 10-l-Blecheimer*Mithilfe Kprüf.**
StL-Nr. 1910171211
Probegefäß zur Aufnahme von Baustoffproben, für Kontrollprüfungen und für Rückstellproben des AG liefern.
Probegefäß = sauberer 10-l-Blecheimer mit dicht schließendem Deckel.
Mithilfe bei der Probennahme im Baubereich nach Angaben
des AG.
Menge: 2,000 St
Kostenträger: 2
Leistungsbereichkatalog: 101

#### Abschnitt 03.02 Vorankündigung

**03.02.0001 Vorankündigung erstellen**
*** Pauschalposition
StL-Nr. 19101508
Vorankündigung gemäß Baustellenverordnung erstellen und
spätestens zwei Wochen vor Einrichten der Baustelle der
zuständigen Behörde übermitteln. Vorankündigung sichtbar und witterungsgeschützt auf der Baustelle aushängen. Bei erheblichen Änderungen während der Bauzeit
anpassen.
Menge: 1,000 Psch
Kostenträger: 2
Leistungsbereichkatalog: 101

**03.02.0002 SiGe-Plan erstellen**
*** Pauschalposition
StL-Nr. 19101513
Sicherheits- und Gesundheitsschutzplan (SiGe-Plan) nach
RAB 31 erstellen und mit dem Sicherheits- und Gesundheitsschutzkoordinator dieser und weiterer berührter
Baustellen abstimmen. Bei erheblichen Änderungen in der
Ausführung des Bauvorhabens anpassen. Den SiGe-Plan für
jeden Beschäftigten einsehbar auf der Baustelle vorhalten.
Menge: 1,000 Psch
Kostenträger: 2
Leistungsbereichkatalog: 101

**03.02.0003 SiGe-Koordinator stellen.**
*** Pauschalposition
StL-Nr. 19101528
Sicherheits- und Gesundheitsschutzkoordinator während
der Ausführung des Bauvorhabens nach RAB 30 und Unterlagen des AG stellen.
Menge: 1,000 Psch
Kostenträger: 2
Leistungsbereichkatalog: 101

### Bereich 04 Kostenanteil Werke

*Hinweis*
Sollten bei den Arbeiten für die Werke Teile der Schieber, Hydranten oder Schachtabdeckungen defekt oder
beschädigt werden, bitte direkt sich mit der VG-Werke Saarburg-Kell in Verbindung setzen.

#### Abschnitt 04.01 Schächte

**04.01.0001 Schachtabdeckung anpassen*ADicke ü.10-20 cm Höher bis 5 cm*Mörtel M20**
Schachtabdeckung freilegen und nach Bauablauf an die
neue planmäßige Höhe anpassen. Aufbrucharbeiten zum
Freilegen der Schachtabdeckung ausführen. Flächenbefestigung herstellen. Ausbauen sowie Liefern und Einbauen
von Schachtteilen werden nicht gesondert vergütet.
Fläche: Asphalt und Rinnen.
Aufbruchdicke über 10 bis 20 cm.
Schachtabdeckung höher setzen bis 5 cm.
Fuge zwischen Fertigteilen mit Mörtel M20 vollflächig
unter Verwendung von mindestens drei Distanzstücken
entsprechender Festigkeit herstellen, Fugen glattstreichen.
Menge: 9,000 St
Kostenträger: 3
Leistungsbereichkatalog: 110

#### Abschnitt 04.02 Asphaltarbeiten

**04.02.0001 Erschwernis infolge Einbauten Erschwer. gesamt*A.deckschicht**
StL-Nr. 231130781199
Erschwernis infolge Einbauten, Schächten und Straßenabläufen. Abgerechnet wird je Stück Einbauteil.
Erschwernis beim Fräsen, Aufnehmen, Aufsprühen von Bi-
tumenemulsionen sowie Herstellen von Asphaltschichten.
Asphaltdeckschicht.
Einbauten 'Hydranten, Schieber und Schachtabdeckungen.'
Menge: 20,000 St
Kostenträger: 3
Leistungsbereichkatalog: 113
